# Schloss Marienburg - BA2 LV12 Schlosserarbeiten
Angebotsaufforderung (GAEB 90, DA83)
Projektbezeichnung: Schloss Marienburg - BA2 LV12  Schlosserarbeiten
Währung: EUR
Auftraggeber: Stiftung Schloss Marienburg Marienberg 1 30982 Pattensen

## BA2 LV12 Schlosserarbeiten

### 12 BA2 LV12 Schlosserarbeiten

*Hinweis*
1. Allgemeine Baubeschreibung
Die Stiftung Schloss Marienburg beabsichtigt die
Sanierung des Schlosses. Das Gebäude ist ein
eingetragenes Baudenkmal. Die historische Bausubstanz
ist zu schonen und zu erhalten. Die Erfordernisse aus
dem Denkmalschutz verlangen von allen am Bau
beteiligten Firmen eine besondere Vorsicht und Sorgfalt
und eine enge Abstimmung mit der Bauleitung.
Alle Mitarbeitende sind von der Firmenleitung auf den
Denkmalwert des Gebäudes und die hieraus erwachsenden
Notwendigkeiten bei der Arbeit hinzuweisen.
Im Bauabschnitt 2.1 ist die Sicherung des östlich
gelegenen Hangbereiches mittels einer rückverankerten
Spritzbetonschale und Arbeiten am Natursteinmauerwerk
vorgesehen.
Der zu sanierende Hangbereich besteht aus einer bis zu
rd. 13 m hohen und bis zu rd. 65° gegenüber der
Horizontalen geneigten Festgesteinswand aus
Bundsandstein. Im oberen Bereich des Hanges befindet
sich ein Laubengang, welcher mittels einer
Gewölbekonstruktion auf den Hang aufgelagert ist.
Haupttragelement sind Konsolsteine aus Naturstein,
welche die Gewölbe tragen und ursprünglich auf dem Hang
aufgelagert waren. Infolge von eindringendem Wasser und
ausbreitendem Bewuchs kommt es zum kontinuierlichen
sukzessiven Lösen der einzelnen Felsplatten und zur
Verringerung der Felsoberfläche. Die Auflagerpunkte der
Konsolsteine sind zu einem großen Teil nicht mehr
vorhanden. Sie werden aktuell durch eine Notabstützung
aus Stahl abgefangen.
Die Natursteinelemente des Laubenganges und die
zugehörigen Wände aus Naturstein oberhalb des
Felshanges werden ebenfalls saniert. Im Laubengang ist
die Instandsetzung des Gewölbes und die Neuherstellung
des Bodenaufbaus inkl. Entwässerung erforderlich.
Außerdem fallen Anforderungen an Zugänglichkeit und
Absturzsicherung an.
Im Bauabschnitt 2.2 ist die Nutzbarmachung der Terrasse
Süd vorgesehen. Dafür wird die Betonoberfläche
abgebrochen und ein neuer Bodenaufbau mit
wassergebundener Wegedecke eingebracht. Der neue
Bodenaufbau umfasst ebenso eine neue Entwässerung.
Teile der Betonoberfläche überdecken eingewölbte
Kellerräume, deren Konstruktion durch Stahlbetondecken
ersetzt werden. Es wird außerdem eine Absturzsicherung,
wie auch Türöffnungen für eine bessere Zugänglichkeit
geschaffen.

1.1 Lage der Baustelle
Der Baustellenbereich Hangsicherung liegt südlich des
Marienberg 1 in Pattensen, direkt am Fuße des Schlosses
Marienburg sowie im Bereich des umlaufenden
Schlossparks innerhalb der Schlossmauern.
Der Baustellenbereich Terrasse Süd ist Teil des
Schlosses Marienburg.

1.2 Baustellenzufahrt
Bis Dezember 2026:
Westlich der Hauptzufahrt zum Schlossgebäude wurde ein
Mauerdurchbruch mit ca. 4 m Breite durch die
umgrenzende Schlossmauer hergestellt und mit einem
hölzernen Bautor verschlossen. Das Bautor lässt sich
von außen öffnen und ist mit einem
Zahlenvorhängeschloss versehen.
Im Schlosspark steht im Bereich des Westflügels eine
ca. 860 m² große BE-Fläche zur Verfügung. Von hier ist
außerdem eine Baustraße bis zur Terrasse Süd angelegt,
welche für eine Befahrbarkeit für Fahrzeuge bis max.
7,5 to (z.B. Kompaktradlader 5-7t) ausgelegt ist.
Ab Januar 2027:
Die Hauptzufahrt erfolgt an der Weggabelung
Hauptzufahrt zum Schloss/Stiftungsparkplatz/Zufahrt zum
Mauerdurchbruch. An der Hauptzufahrt findet eine
Zugangskontrolle durch einen Sicherheitsdienst statt.
Bezüglich der Zugangsregelungen siehe auch "Weitere
Besondere Vertragsbedingungen".
Durch die Hauptzufahrt ist der Schlosshof erreichbar
(lichte Breite ca. 2,4m, lichte Höhe ca. 2,7m). Die
Tore werden durch den Sicherheitsdienst geöffnet und
geschlossen.
Weitere Informationen zur vorhandenen
Baustelleneinrichtung sind in den beiliegenden
Planunterlagen zu entnehmen.

1.3 Naturschutz und Umweltbaubegleitung
Im Rahmen der Sanierungsmaßnahmen sind
naturschutzrechtliche Belange zu berücksichtigen. Zur
Prävention und der Vermeidung von ökologischen und
ökonomischen Schäden ist vom AG eine
Umweltbaubegleitung beauftragt, welche sämtliche
naturschutzrechtlich relevanten Baumaßnahmen fachlich
begleitet.
Folgende Auflagen aus der naturschutzrechtlichen
Genehmigung sind einzuhalten:
-Der Einsatz lärmintensiver Maschinen und die Befahrung
des Gebietes sind auf das zur Umsetzung der Maßnahmen
notwendige Minimum zu beschränken.
-Arbeiten in der Nacht und in der Dämmerungsphase (eine
Stunde vor Sonnenuntergang und eine Stunde nach
Sonnenaufgang) sind zu unterlassen.

1.4 Bauablauf
Vor Beginn der Arbeiten wird der AN von der örtlichen
Bauleitung eingewiesen.

1.5 Öffnungszeiten
Die hier aufgeführten Baustellenöffnungszeiten
entsprechen der maximal möglichen Regelarbeitszeit. Die
Baustellenöffnungszeiten entsprechen den
Anwesenheitszeiten des Sicherheitsdienstes. Bezüglich
der Zugangsregelungen siehe hierzu die "Weiteren
Besonderen Vertragsbedingungen".
Montag bis Freitag 7:00 bis 18:00 Uhr (bzw. verkürzt
gem. Vorgabe Naturschutz, s. Pkt. 1.3).
Die tatsächliche arbeitstägliche Regelarbeitszeit
richtet sich nach dem Bedarf der Baumaßnahme.
Arbeiten an Wochenenden sowie Feiertagen sind in aller
Regel nicht möglich. Die Anordnung auf Abweichung von
der Regelarbeitszeit durch den AG bleibt von dieser
Regelung unberührt. Die Einholung behördlicher
Erlaubnisse für Sonn- und Feiertagsarbeit sowie
Ausnahmezulassung für Bauarbeiten während der
gesetzlich geschützten Ruhezeiten (Sonn- und Feiertage
22:00  6:00 Uhr) obliegen dem AN.

1.6  Ortsbesichtigung
Vor Abgabe des Angebotes wird dem AN empfohlen, das
beschriebene Gelände zu besichtigen und sich ein
genaues Bild über den Umfang der zu erbringenden
Leistungen zu machen. Die Flächen außerhalb des
Schlosses sind zugänglich und einsehbar. Der Bereich
innerhalb der Schlossmauern ist nicht frei zugänglich.
Ein Vor-Ort Termin wird über Bieterfragen abgestimmt.

2. Baustellenbetrieb

2.1 Anordnungsrecht
Das Anordnungsrecht auf der Baustelle und bei der
Bauausführung wird ausschließlich durch die örtliche
Bauleitung des Generalplaners/Architekten ausgeübt.

2.2 Arbeitseinsatz
Die Baustelle ist ständig mit einer ausreichenden Zahl
Arbeitskräfte, Geräte und aller Art von Hilfsmitteln zu
besetzen, um eine zügige und termingerechte
Fertigstellung zu gewährleisten. Der Arbeitseinsatz ist
so einzurichten, dass andere am Bau beschäftigte AN in
ihrem Baufortschritt nicht behindert werden.
Wohn- und Schlafgelegenheiten sowie Einrichtungen der
Bewirtschaftung sind auf der Baustelle ausgeschlossen.
Mannschafts- und Privat-PKW dürfen im Bereich des
Besucherparkplatzes abgestellt werden. Das Schloss ist
zur Zeit für Besucher nicht geöffnet. Im Bereich um die
Marienburg ist allerdings mit Spaziergängern zu
rechnen.

2.3  Geräteeinsatz
Es dürfen ausschließlich Maschinen und Geräte zum
Einsatz kommen, die den Vorschriften zum Schutz gegen
Baulärm und den Bestimmungen des Immissionschutzes
entsprechen.

2.4  Erdarbeiten
Bei nassem Boden oder Regenwetter sind die
vegetationstechnischen Bodenarbeiten zu unterbrechen,
bis eine Bearbeitung möglich ist, ohne dass Schäden
(z.B. Schäden des Bodengefüges) hervorgerufen durch
Nässe/ Bodenverdichtungen, auftreten können.

2.5 Baustelleneinrichtung
Das Aufstellen von Firmenschildern ist nicht zulässig.

2.5.1 Baustrom
(Siehe hierzu die "Weiteren Besonderen
Vertragsbedingungen")

2.5.2 Bauwasser
(Siehe hierzu die "Weiteren Besonderen
Vertragsbedingungen")

2.5.3 Sanitäreinrichtungen
Ein Sanitärcontainer mit Toiletten und
Waschgelegenheiten steht im Bereich des
Stiftungsparkplatzes zur Verfügung.
(Siehe hierzu die "Weiteren Besonderen
Vertragsbedingungen")

Die erforderlichen Baustelleneinrichtungen sowie Lager-
und Zufahrtsflächen sind vorher mit der Bauleitung des
Auftraggebers abzustimmen. Als Hauptfläche für die
Baustelleneinrichtung (Aufenthaltscontainer, Hauptlager
Material etc.) steht die Baustelleneinrichtungsfläche
vor dem Westflügel zur Verfügung.

- Es sind die den Vergabeunterlagen beiliegenden
Weiteren Besonderen Vertragsbedingungen (WBVB) zu
beachten. -

#### 12.1 Hinweispositionen

*Hinweis*
Für alle nachfolgenden Positionen gilt:

Die an der Baustelle beschäftigten Handwerker
müssen über das nötige Gespür und Können verfügen, wie
es der Umgang mit historischen Baukonstruktionen
erfordert. Der AN muss gewährleisten, dass über die
Dauer der Arbeiten eine gleichbleibende Arbeitskolonne,
geführt von einem versierten Meister oder Polier,
eingesetzt wird.
Alle Arbeiten sind mit äußerster Vorsicht und Sorgfalt
zu erledigen. Sie sind mit Rücksicht auf den Wert und
Zustand des Bauwerkes erschütterungsarm
auszuführen.
Angrenzende Flächen dürfen durch die Arbeiten nicht
beschädigt oder schädigend verschmutzt werden.
Sämtliche Leistungen umfassen das Liefern und
Einbauen der benötigten Stoffe sowie das Schützen
angrenzenden der Bauteile im Arbeitsbereich soweit in
den Positionen nichts anderes genannt ist.

Der Auftragnehmer hat eine geeignete Fachkraft als
verantwortlichen Vertreter zu benennen, die nur im
Einvernehmen mit der Bauleitung gewechselt werden
sollte. Diese Vertretung muss ständig auf der Baustelle
anwesend und zur Entgegennahme von Anordnungen und
Anweisungen berechtigt sein. Im Verhinderungsfalle ist
ein geeigneter Stellvertreter zu benennen.

Eventuelle Verschmutzungen der Fahrbahnen und Gehwege
müssen umgehend ohne Aufforderung beseitigt werden. Vor
Wochenenden sowie Feiertagen ist die Baustelle
ordnungsgemäß und besenrein zu hinterlassen.

Dies ist in den folgenden Positionen einzukalkulieren.

*Hinweis*
Für alle nachfolgenden Positionen gilt:

Das Gelände ist schwer anfahrbar. Zur Erschließung des
Schlossgeländes innerhalb der umgebenden Schlossmauern
bis zur Terrasse Süd ist eine etwa 4 m breite Öffnung
in der Schlossmauer im nordwestlichen
Schlossmauerbereich hergestellt. Haupt- und
Nebenlagerflächen sowie eine Baustraße von der
Bestandsstraße durch den Mauerdurchbruch bis zur
Terrasse Süd sind vorhanden.
Die Zufahrt zum Schlosspark durch den Mauerdurchbruch
begrenzt die Breite der einzusetzenden Fahrzeuge.
Weiterhin ist die Befahrbarkeit der Baustraßen für
Fahrzeuge bis max. 7,5t (z.B. Kompaktradlader 5-7t)
hergestellt.

Ein Betreten der Innenräume ist zu unterlassen.

Dies ist in den folgenden Positionen einzukalkulieren.

**12.1.1 Dokumentation**
Erstellung und Übergabe einer vollständigen
Dokumentation der Abbruch- und Stahlbetonarbeiten,
hierzu gehören insbesondere
Bautageberichte mit fotografischer Dokumentation der
Arbeiten (diese sind mind. wöchentlich an die
Bauleitung und zusätzliche am Ende gesammelt zu
übergeben).
Fachunternehmererklärung
Mengenermittlung
Aufmaßpläne soweit erforderlich
Zusammenstellung (Register) aller Entsorgungsnachweise
sowie der zugehörigen Begleit- und Übernahmescheine

Übergabe der Dokumentation einfach in Papierform im
Aktenordner sowie digital als pdf-Datei(en).
Beide Exemplare sind mit Inhaltsverzeichnis und
Seitenzahlen zu versehen.

Die Dokumentation ist spätestens 1 Woche vor
Schlussabnahme vollständig der Bauleitung des AG
vorzulegen.
Menge: 1,000 St

#### 12.2 Schlosserarbeiten

##### 12.2.1 Brüstung Laubengang

*Hinweis*
Im südöstlichen Bereich von Schloss Marienburg befindet
sich ein Laubengang aus Natursteinmauerwerk.
Jahrelanger Bewuchs und eindringende Feuchtigkeit haben
zum Substanzverlust an der Oberfläche geführt. Um das
Betreten des vorderen Bereichs des Laubengangs wieder
zu ermöglichen, wird dieser ertüchtigt. In diesem Zuge
fallen Anforderungen an die Zugänglichkeit und eine
Absturzsicherung des Laubenganges an: zu errichten ist
ein Treppenhandlauf, daran anschließend eine
Absturzsicherung und eine Absperrung am Ende des zu
betretenden Bereichs. Alle drei Bereiche folgen einem
einheitlichen Gestaltungskonzept und sind teilweise
miteinander verbunden. Gleichzeitig erfüllen sie die an
sie gestellten individuellen Anforderungen.
Alle Elemente sind aus verzinktem, schwarz
pulverbeschichtetem Stahl zu fertigen. Den oberen
Abschluss bildet ein Handlauf aus Rundrohr. Dieser ist
über Handlaufhalter mit Geländerstäben verbunden, die
wiederum am ertüchtigten Natursteinmauerwerk befestig
sind. Ein parallel zum Handlauf verlaufender Rundstab
stellt die Geländerfüllung dar.
Die zu errichtende Absturzsicherung folgt den
Anforderungen der DIN 18065, welche unbedingt zu
befolgen sind. Danach muss eine Mindesthöhe von 1,1m
über OKFF erreicht werden, außerdem darf der Abstand
von Längs- oder Querstreben nicht mehr als 12 cm
betragen. Da es sich um eine Arbeit im Bestand handelt,
sind diese Anforderungen evtl. individuell anzupassen.
Alle in den Zeichnungen angegebenen Maße sind
eigenverantwortlich vom AN am Bau zu prüfen und mit der
Bauleitung abzustimmen. Verbindungsmittel, z.B.
Schrauben, Nieten und Zusatzwerkstoffe zum Schweißen
und Löten müssen den Beanspruchungen genügen und auf
die Verarbeitung abgestimmt sein.

**12.2.1.1 Werkplanung und statischer Nachweis**
Vor der Fertigung von Treppengeländer, Absturzsicherung
und Absperrung, sind Werkplanungen mit statischen
Nachweisen zu erstellen und der Bauleitung zu
übergeben. Aus den Darstellungen müssen Konstruktion,
Maße, Einbau, Befestigung und Bauanschlüsse der
Bauteile sowie die Einbaufolge erkennbar sein. Erst
nach Prüfung durch den Auftraggeber, darf geliefert
werden.
Ein Schweißnachweis EXC2 ist mit dem Angebot abzugeben.
Menge: 1,000 psch

**12.2.1.2 Stahl, S235, feuerverzinkt + pulverbeschichtet, liefern**
Stahl, S235, feuerverzinkt und schwarz
pulverbeschichtet für alle weiteren Positionen des
Geländers Laubengang liefern. Das Material ist vorab zu
bemustern.
Profile:
ca. 40 kg bzw. 20 m Rundrohre 42,4 x 2,0 mm [Handlauf]
ca. 70 kg bzw. 9,9 m Rundrohre 42,3 x 8,8 mm
[Geländerstäbe]
ca. 15 kg Rundstäbe 12 mm [Geländerfüllung]
Lieferung in sinnvollen Einzelteilen.
Die Abrechnung erfolgt nach tatsächlich verbauter
Menge.
Menge: 127,000 kg

**12.2.1.3 Treppengeländer - Handlaufhalter**
Handlaufhalter liefern und einbauen.
Der Handlauf des Treppengeländers wird über verzinkte
und schwarz pulverbeschichtete Handlaufhalter seitlich
am Bestandsmauerwerk befestigt. Befestigung der
Handlaufhalter im Mauerwerk durch Injektionsanker mit
Gewindestange in ausreichender Dimensionierung.
Auslegearm, Rundstab d = 12mm, gebogen mit einer
Ausladung von ca. 60 mm. Die Handlaufauflage ist der
Krümmung des Handlaufs angepasst, Befestigung vor Ort
durch Verschrauben. Abdeckung der Bohrungslöcher durch
runde Geländerpfostenabdeckungen.
Die genaue Positionierung der Halter ist der
beigefügten Ausführungszeichnung zu entnehmen. Der
Handlauf des Treppengeländers wird mit der
Absturzsicherung verbunden sein, die exakte
Handlaufhöhe ist entsprechend darauf anzupassen.
Menge: 3,000 St

**12.2.1.4 Absturzsicherung - Geländerstäbe + Handlaufstützen**
Geländerstäbe einbauen.
Die elf Geländerstäbe werden aus Rundrohr 42,3 x 8,8 mm
ausgebildet und sind jeweils ein Element bestehend aus
senkrecht stehenden Pfosten (ca. 60 cm) und zu
verankernden Teil (ca. 27 cm), der annähernd im Winkel
der Bestandszinnen abknickt und im vertikalen Abstand
von 20 cm zur Oberkante der Zinnen mittels, zuvor vom
Rohbauer ausgeführter Kernbohrung in das Mauerwerk
verankert wird. Die Verankerungslänge beträgt 20 cm,
der entstehende Hohlraum ist anschließend zu
vermörteln. Abdeckung der Bohrungslöcher durch runde
Geländerpfostenabdeckungen. Die genaue Positionierung
der Geländerstäbe ist der beigefügten
Ausführungszeichnung zu entnehmen  im Bereich der
Zinnen ist die Befestigung immer mittig der Zinnen zu
platzieren.
Den oberen Abschluss der Geländerstäbe bilden gerade
Handlaufstützen, Rundstab d = 12mm, mit einer Länge von
ca. 40 mm, die mit den Geländerstäben verschweißt und
ebenfalls verzinkt und schwarz pulverbeschichtet sind.
Die Handlaufauflager sind der Krümmung des Handlaufs
angepasst, Befestigung vor Ort durch Verschraubung.
Zur Durchsteckung der horizontal verlaufenden
Geländerfüllung werden Bohrlöcher in den Geländerstäbe
vorbereitet. Die Höhe der Bohrlöcher ist so zu
positionieren, dass die Geländerfüllung anschließend
mittig zwischen Handlauf und Zinnenoberkante verläuft.
Schweißnähte sind nachzubearbeiten, in der Fläche sind
sie so weit abzuschleifen, dass sie nicht mehr zu sehen
sind.
Menge: 10,000 St

**12.2.1.5 Treppengeländer + Absturzsicherung - Handlauf + Geländer**
Handlauf einbauen.
Der Handlauf ist aus Rundrohr 42,4 x 2,0 mm gefertigt
und folgt der Geometrie der Zinnenreihe des
Laubengangs. Er ist im Übergang von Treppengeländer zu
Absturzsicherung miteinander verbunden. Anlieferung
sinnvoller, transportabler Einzelteile, die vor Ort
durch Steckverbindungen miteinander verbunden und von
unten verschraubt werden. Der Handlauf sitzt auf den
Handlaufhaltern auf und ist mit diesen fest verbunden.
Die Rohrenden sind halbrund geschlossen.
Geländerfüllung einbauen.
Die Füllung besteht aus einem, parallel zum Handlauf
und mittig zwischen diesem und der Zinnenoberkante
verlaufenden Rundstab d = 12 mm der mittig durch die
Geländerstäbe durchgesteckt und an den Enden der
Füllstäbe durch Schweißpunkte gesichert wird.
Schweißnähte sind nachzubearbeiten, in der Fläche sind
sie so weit abzuschleifen, dass sie nicht mehr zu sehen
sind.
Menge: 15,000 m

**12.2.1.6 Absperrung**
Absperrung einbauen.
Die Absperrung besteht aus senkrechten Pfosten, Ober-
und Untergurt, sowie Füllstäben.
Die Pfosten, Ober- und Untergurt sind aus Rundrohr 42,4
mm Durchmesser gefertigt und miteinander zu einem
verwindungssteifen Rahmen verschweißt. Die Füllstäbe
aus Rundstäben d = 12 mm verlaufen horizontal und sind
im gleichmäßigen Abstand mittig mit den Pfosten
verbunden.
Für die Befestigung der Absperrung werden
Innengewindeanker mit einer Verankerungslänge von 15 cm
in das Mauerwerk eingeklebt. Mittels Schrauben M12, 5.6
werden die Pfosten der Absperrung mit dem Anker
verschraubt. Für die Montage sind die Bohrungen für die
Anker genau an die vertikalen Abstände der Absperrung
anzupassen.
Schweißnähte sind nachzubearbeiten, in der Fläche sind
sie so weit abzuschleifen, dass sie nicht mehr zu sehen
sind.
Menge: 1,000 St

**12.2.1.7 Schweißarbeiten vor Ort**
Für Schweißarbeiten Vor-Ort ist der erforderliche
Eignungsnachweis nach DIN EN 1090-2:2024-09 zu führen.
Sämtliche Schweißverbindungen an Sichtflächen sind
besonders sauber zu verputzen und zu verschleifen.
Ausführungsklasse EXC 2. Alle Schweißarbeiten Vor-Ort
sind mit der gegebenen Rücksicht gegenüber dem Bestand
durchzuführen.
Menge: 1,000 psch

##### 12.2.2 Brüstung Terrasse Süd

*Hinweis*
Die Terrassenfläche südlich des Schlosses soll wieder
für Besucherverkehr zugänglich gemacht werden. Diese
Nutzung stellt Anforderungen an eine ausreichende
Absturzsicherung. In einem Abstand von 10 cm zu den
Bestandszinnen ist ein Geländer zu errichten. Das
Geländer besteht aus einem horizontal laufenden
Handlauf, der über Handlaufstützen auf Geländerpfosten
aufliegt, die wiederum im Boden verankert sind. Das
Geländer verläuft entlang der Innenseite Außenmauerwerk
und passt sich dieser Form an  ein angeschnittenes
Polygon mit insg. vier Ecktürmchen. Das Geländer
schmiegt sich sowohl in die gerundeten Türmchen ein und
auch entlang der langen Zinnenreihen macht es jeweils
zwei leichte Knicke, um sich der vorgegebenen Form
besser anzupassen. Im Bereich des östlichen
Treppenabgangs, sowie an der westlich weiterführenden
Terrassenfläche sind jeweils zweiflüglige Tore in das
Geländer integriert.
Alle Elemente sind aus verzinktem, schwarz
pulverbeschichtetem Stahl zu fertigen.
Die zu errichtende Absturzsicherung folgt den
Anforderungen der DIN 18065, welche unbedingt zu
befolgen sind. Danach muss eine Mindesthöhe von 0,9 m
über OKFF erreicht werden, außerdem darf in der
Geländerfüllung keine Lücke von mehr als 12 cm in
Längs- oder Querrichtung entstehen. Da es sich um eine
Arbeit im Bestand handelt, sind diese Anforderungen
evtl. individuell anzupassen. Alle in den Zeichnungen
angegebenen Maße sind eigenverantwortlich vom AN am Bau
zu prüfen und mit der Bauleitung abzustimmen.
Verbindungsmittel, z.B. Schrauben, Nieten und
Zusatzwerkstoffe zum Schweißen und Löten müssen den
Beanspruchungen genügen und auf die Verarbeitung
abgestimmt sein.

**12.2.2.1 Werkplanung und statischer Nachweis**
Vor der Fertigung von Geländer und Toranlagen, sind
Werkplanungen mit statischen Nachweisen zu erstellen
und der Bauleitung zu übergeben. Aus den Darstellungen
müssen Konstruktion, Maße, Einbau, Befestigung und
Bauanschlüsse der Bauteile sowie die Einbaufolge
erkennbar sein. Erst nach Prüfung durch den
Auftraggeber, darf geliefert werden.
Ein Schweißnachweis EXC2 ist mit dem Angebot abzugeben.
Menge: 1,000 psch

**12.2.2.2 Stahl, 235, feuerverzinkt + pulverbeschichtet, liefern**
Stahl, S235, feuerverzinkt und schwarz
pulverbeschichtet für alle weiteren Positionen des
Geländers Terrasse Süd liefern. Das Material ist vorab
zu bemustern.

Profile:
ca. 140 kg bzw. 72 m Rundrohr 42,4 x 2,0 mm [Handlauf]
ca. 1.708 kg bzw. 234 m Rundrohr 42,3 x 8,8 mm
[Geländerpfosten]

Lieferung in sinnvollen Einzelteilen.
Die Abrechnung erfolgt nach tatsächlich verbauter
Menge.
Menge: 1852,000 kg

**12.2.2.3 Absturzsicherung - Geländerpfosten + Handlaufstützen**
Geländerpfosten und Handlaufstützen einbauen.
Die Geländerpfosten bestehen aus Rundrohr 42,3 x 8,8 mm
und haben eine Gesamtlänge von 177 cm. Sie werden in
den Mauervorsprung der Bestandszinnen und mit einem
Abstand von 10 cm von diesen verankert.
Verankerung durch eine, vom Rohbauer zuvor
durchgeführte, Kernbohrung - 15 cm Durchmesser,
Verankerungslänge 50 cm - und anschließende
Einbetonierung der Pfosten mit C25/30.
Entlang der Zinnenreihen werden jeweils zwei Pfosten in
einem lichten Abstand von 12 cm zueinander mittig vor
einer Zinnenlücke positioniert. Zu erreichen ist, dass
keine horizontale Lücke zwischen Pfosten und Zinne mit
einer Breite von mehr als 12 cm entsteht.
Den oberen Abschluss der Geländerpfosten bilden gerade
Handlaufstützen, Rundstab d = 12mm,  mit einer Länge
von ca. 40 mm, die mit den Geländerpfosten verschweißt
und ebenfalls verzinkt und schwarz pulverbeschichtet
sind. Die Handlaufauflager sind der Krümmung des
Handlaufs angepasst, Befestigung vor Ort durch
Verschraubung.
Schweißnähte sind nachzubearbeiten, in der Fläche sind
sie so weit abzuschleifen, dass sie nicht mehr zu sehen
sind.
Menge: 130,000 St

**12.2.2.4 Ecktürmchen - gerundeter Handlauf**
Im Bereich der Ecktürmchen schmiegt sich der Handlauf
gerundet in die vorgegebene Form der Zinnen ein:
annähernd kreisförmig, Radius von ca. 75  80 cm,
Bogenlängen ca. 3,30 m.
Diese Geometrie muss auf die Türmchen individuell
angepasst und aus 42,4 x 2,0 mm Rundrohr gefertigt
werden.
Menge: 4,000 St

**12.2.2.5 Absturzsicherung - Handlauf**
Handlauf einbauen.
Der Handlauf ist aus Rundrohren 42,4 x 2,0 mm gefertigt
und folgt der Geometrie der Zinnenreihen. Anlieferung
sinnvoller, transportabler Einzelteile, die vor Ort
durch Steckverbindungen miteinander verbunden und von
unten verschraubt werden. Der Handlauf sitzt auf den
Handlaufstützen auf und ist mit diesen fest verbunden.
Die Rohrenden sind halbrund geschlossen.
Schweißnähte sind nachzubearbeiten, in der Fläche sind
sie so weit abzuschleifen, dass sie nicht mehr zu sehen
sind.
Der Zeitpunkt zur Anbringung des Handlaufs wird
voraussichtlich später sein als das Einbauen der
Geländerpfosten und ist daher gesondert mit der
Projektsteuerung abzustimmen.
Menge: 66,000 m

**12.2.2.6 Metalltore**
Metalltore werkseits erstellen und vor Ort anbringen.
Gesamthöhe der Toranlage: ca. 90 cm
Gesamtbreite der Toranlage: ca. 1,65 m
Die zweiflügligen Tore bestehen aus senkrechten
Pfosten, Ober- und Untergurt, Füllstahl und Handlauf.
Die Pfosten, sowie Ober- und Untergurt sind aus
Rundrohr 42,4 mm Durchmesser gefertigt und miteinander
zu einem verwindungssteifen Rahmen (73 x 70 cm)
verschweißt.
Die Füllstäbe bestehen aus Rundstahl, d = 12 mm und
Länge ca. 65 cm. Sie verlaufen horizontal und sind
mittig mit den Pfosten verschweißt.
Handlauf aus Rundrohr 42,4 x 2,0 mm, durchlaufend
jeweils über die Länge des Torflügels. Länge 75 cm,
Enden halbrund geschlossen.
Toraufhängung gemäß statischen Erfordernissen an
Torpfosten aus Rundrohr 42,3 x 8,8 mm einschließlich
aller erforderlichen Bänder, Laschen, Verstärkungen und
Befestigungsmittel.
Mittige Schließfuge mit Anschlagprofil, Schlosskasten,
Profilsylinderschloss und Drückergarnitur.
Ein Torflügel als Gangflügel, der zweite Torflügel mit
Bodenriegel zur Feststellung in geöffneter und
geschlossener Stellung.
Oberflächenbehandlung: feuerverzinkt und schwarz
pulverbeschichtet - das Material ist vorab zu
bemustern.
Menge: 2,000 St

**12.2.2.7 nachträglich einbaubarer Geländerbereich**
Als Teil der Baustelleneinrichtung soll an der
südlichen Zinnenreihe im Bereich von drei Zinnen ein
Gerüstturm errichtet werden. Die entsprechenden Zinnen
werden hierfür zurückgebaut. Sechs Geländerpfosten
müssen in diesem Bereich nachträglich errichtet werden,
wobei die Verankerung im Mauerwerksvorsprung schon im
Zuge der sonstigen Geländerpfosten geschehen muss:
Einbau von Hülsen, in die die Pfosten nachträglich
eingesteckt werden können. Zu erreichen ist eine, von
den restlichen Pfosten nicht unterscheidbare Optik und
Statik.
Der entsprechende Bereich ist der beigefügten
Ausführungszeichnung zu entnehmen.
Menge: 1,000 St

**12.2.2.8 Schweißarbeiten vor Ort**
Für Schweißarbeiten Vor-Ort ist der erforderliche
Eignungsnachweis nach DIN EN 1090-2:2024-09 zu führen.
Sämtliche Schweißverbindungen an Sichtflächen sind
besonders sauber zu verputzen und zu verschleifen.
Ausführungsklasse EXC 2. Alle Schweißarbeiten Vor-Ort
sind mit der gegebenen Rücksicht gegenüber dem Bestand
durchzuführen.
Menge: 1,000 psch

#### 12.3 Bereich: Arbeiten nach Aufwand

##### 12.3.1 Stundenlohnarbeiten

*Hinweis*
Stundenlohnarbeiten dürfen nur auf Anordnung oder mit
vorheriger Zustimmung der zuständigen Bauleitung des AG
durchgeführt werden.

Nachweise über Stundenlohnarbeiten sind der Bauleitung
innerhalb von 3 Werktagen vorzulegen und abzeichnen zu
lassen.

Die Stundenverrechnungssätze enthalten unaufgegliedert
- die Lohn- und Gehaltskosten einschließlich VWL
- die tariflichen und übertariflichen Zuschläge
- Lohn- und Gehaltsnebenkosten
- die Gemeinkosten, Wagnis, Gewinn, Beiträge an
  die tariflichen Sozialkosten und die Winterbaumlage
nach
  der Betriebsverordnung nach dem neuesten Stand.

Der Stundenverrechnungssatz gilt unabhängig von der
Anzahl der abgerechneten Stunden und den Bestimmungen
der Stundenlohn-Abrechnungs-Vorschriften.

Die Anerkennung der Lohnnachweise erfolgt in allen
Fällen grundsätzlich unter dem Vorbehalt der sonstigen
vertraglichen Vereinbarungen.

Vertragsgrundlage ist die VOB ohne Einschränkungen.

**12.3.1.1 Normalstunden - Vorarbeiter**
Arbeiten, welche nicht in den Positionen erfasst sind
und gegen Nachweis zur Ausführung kommen:

Vorarbeiter
Menge: 5,000 h

**12.3.1.2 Normalstunden - Facharbeite**
Arbeiten, welche nicht in den Positionen erfasst sind
und gegen Nachweis zur Ausführung kommen:

Facharbeiter
Menge: 5,000 h

**12.3.1.3 Normalstunden - Arbeiter**
Arbeiten, welche nicht in den Positionen erfasst sind
und gegen Nachweis zur Ausführung kommen:

Arbeiter
Menge: 5,000 h

USt %: 19,00
